# Codo 22º 30' - Rojo - PN10-PN16 o PN25 - DN 900 - de Masa

- Propiedad del archivo: CONSTRUNARIO
- Formato: FIEBDC-3/2012
- Programa: Construnario Versión 3.51
- Fecha de los precios: 12/05/2016
- Divisa: EUR

**666900223018R** u Codo 22º 30' - Rojo - PN10-PN16 o PN25 - DN 900 - de Masa
- Con brida fija.
