# Handiclamp - abrazadera doble - L 200 mm - Tolerancia 220.0 - 242.0 - de Masa

- Propiedad del archivo: CONSTRUNARIO
- Formato: FIEBDC-3/2012
- Programa: Construnario Versión 3.51
- Fecha de los precios: 16/02/2018
- Divisa: EUR

**706000000352** u Handiclamp - abrazadera doble - L 200 mm - Tolerancia 220.0 - 242.0 - de Masa
Precio: 149.54
- DN: 200 - Presión de servicio máxima admisible: 10 bar (agua) / 2,5 bar (gas)
