# Cuadrado - de Masa

- Propiedad del archivo: CONSTRUNARIO
- Formato: FIEBDC-3/2012
- Programa: Construnario Versión 3.51
- Fecha de los precios: 02/02/2017
- Divisa: EUR

**E139EBAREC** u Cuadrado - de Masa
Precio: 33.88
- Facilmente adaptable a las alturas de mortero, hormigón o asfalto.
