# FALTAN CÓDIGOS Y DESCRIPCIONES. SON LOS MISMS QUE 19XR???

- Propiedad del archivo: CONSTRUNARIO
- Formato: FIEBDC-3/2012
- Programa: Construnario Versión 3.40
- Fecha de los precios: 06/02/2014
- Divisa: EUR

| Código | Descripción |
|---|---|
| 9998 | FALTAN CÓDIGOS Y DESCRIPCIONES. SON LOS MISMS QUE 19XR??? |
