# DUST CLEANER 360 - de CRC

- Propiedad del archivo: CONSTRUNARIO
- Formato: FIEBDC-3/2012
- Programa: Construnario Versión 3.51
- Fecha de los precios: 26/11/2018
- Divisa: EUR

**32459_AB** u DUST CLEANER 360 - de CRC
Eliminador de polvo con válvula 360º Código EAN: 5412386062254
