# DECO EFECTO FLUOR - verde - de CRC

- Propiedad del archivo: CONSTRUNARIO
- Formato: FIEBDC-3/2012
- Programa: Construnario Versión 3.51
- Fecha de los precios: 26/11/2018
- Divisa: EUR

**31192_AA** u DECO EFECTO FLUOR - verde - de CRC
Pintura fluorescente con alta pigmentación. Código EAN: 5412386061103
