# DECO INOX ELECTRODOMESTICOS - de CRC

- Propiedad del archivo: CONSTRUNARIO
- Formato: FIEBDC-3/2012
- Programa: Construnario Versión 3.51
- Fecha de los precios: 26/11/2018
- Divisa: EUR

**31208_AA** u DECO INOX ELECTRODOMESTICOS - de CRC
Revestimiento de acero inoxidable para retoque de electrodomésticos en acabado inoxidable. Código EAN: 5412386061004
