# GD 265 - Protector - 250 ml - de CRC

- Propiedad del archivo: CONSTRUNARIO
- Formato: FIEBDC-3/2012
- Programa: Construnario Versión 3.51
- Fecha de los precios: 26/11/2018
- Divisa: EUR

**32916-AA** u GD 265 - Protector - 250 ml - de CRC
Protector climatológico de equipos eléctricos. Código EAN: 5412386065736
