# Prensaestopa de poliamida - de Rittal

- Propiedad del archivo: CONSTRUNARIO
- Formato: FIEBDC-3/2012
- Programa: Construnario Versión 3.51
- Fecha de los precios: 07/03/2019
- Divisa: EUR

**SZ2411641** u Prensaestopa de poliamida - de Rittal
Prensaestopa de poliamida Código EAN: 4028177809963
