# Bombín 2467 con cierre 1242 E - de Rittal

- Propiedad del archivo: CONSTRUNARIO
- Formato: FIEBDC-3/2012
- Programa: Construnario Versión 3.51
- Fecha de los precios: 07/03/2019
- Divisa: EUR

**SZ2467020** u Bombín 2467 con cierre 1242 E - de Rittal
Bombín 2467 con cierre 1242 E Código EAN: 4028177024083
