# Mordaza KLE Pg 13,5 latón niq - de Rittal

- Propiedad del archivo: CONSTRUNARIO
- Formato: FIEBDC-3/2012
- Programa: Construnario Versión 3.51
- Fecha de los precios: 25/03/2019
- Divisa: EUR

**1143130001** u Mordaza KLE Pg 13,5 latón niq - de Rittal
Pinza de alto rendimiento con protección contra la flexión Código EAN: 4033878406182
