# Adaptador RM M20 - RH NPT 1/2 +tor - de Rittal

- Propiedad del archivo: CONSTRUNARIO
- Formato: FIEBDC-3/2012
- Programa: Construnario Versión 3.51
- Fecha de los precios: 26/03/2019
- Divisa: EUR

**1171201250** u Adaptador RM M20 - RH NPT 1/2 +tor - de Rittal
Adaptador RM M20 - RH NPT 1/2 +tor Código EAN: 4033878407882
