# Poleon DN10 poliamida negro - de Rittal

- Propiedad del archivo: CONSTRUNARIO
- Formato: FIEBDC-3/2012
- Programa: Construnario Versión 3.51
- Fecha de los precios: 28/03/2019
- Divisa: EUR

**1510090114** u Poleon DN10 poliamida negro - de Rittal
Poleon DN10 poliamida negro Código EAN: 4033878422540
