# Zócalo de líneas modernas con canal pasacables de Finsa. 90 mm

- Propiedad del archivo: CONSTRUNARIO
- Formato: FIEBDC-3/2012
- Programa: Construnario Versión 3.51
- Fecha de los precios: 08/11/2022
- Divisa: EUR

**FINRO90** u Zócalo de líneas modernas con canal pasacables de Finsa. 90 mm
Zócalo de líneas modernas con canal pasacables. Disponible en dos alturas 7 y 9 cm.
