# Higenización superficies y equipos - de Culligan

- Propiedad del archivo: CONSTRUNARIO
- Formato: FIEBDC-3/2012
- Programa: Construnario Versión 3.51
- Fecha de los precios: 22/11/2023
- Divisa: EUR

**00NU3160CLG** u Higenización superficies y equipos - de Culligan
- Higenización superficies y equipos. Uso en industria alimentaria. - 30 Kh.
