# Líquido floculante concentrado - de Culligan

- Propiedad del archivo: CONSTRUNARIO
- Formato: FIEBDC-3/2012
- Programa: Construnario Versión 3.51
- Fecha de los precios: 22/11/2023
- Divisa: EUR

**00761172CLG** u Líquido floculante concentrado - de Culligan
- Líquido floculante concentrado a base de polímeros inorgánicos para aguas no potables. - 25 Kg.
