# Bomba B-NM 50/12D/B - de Culligan

- Propiedad del archivo: CONSTRUNARIO
- Formato: FIEBDC-3/2012
- Programa: Construnario Versión 3.51
- Fecha de los precios: 22/11/2023
- Divisa: EUR

**00NU4776CLG** u Bomba B-NM 50/12D/B - de Culligan
- Potencia (kW): 3 - Caudal (m3/h): 42-60 - Pressión m.c.a.: 18-13
