# F 89 µ cartucho - de Culligan

- Propiedad del archivo: CONSTRUNARIO
- Formato: FIEBDC-3/2012
- Programa: Construnario Versión 3.51
- Fecha de los precios: 22/11/2023
- Divisa: EUR

**02200076CLG** u F 89 µ cartucho - de Culligan
- Filtros semiautomáticos de 1” y 1½”.
