# F 100µ cartucho 3/4” - de Culligan

- Propiedad del archivo: CONSTRUNARIO
- Formato: FIEBDC-3/2012
- Programa: Construnario Versión 3.51
- Fecha de los precios: 22/11/2023
- Divisa: EUR

**02201544CLG** u F 100µ cartucho 3/4” - de Culligan
- Longitud: 3/4” filter
