# Cabezal con soporte para filtro carbón block - de Culligan

- Propiedad del archivo: CONSTRUNARIO
- Formato: FIEBDC-3/2012
- Programa: Construnario Versión 3.51
- Fecha de los precios: 22/11/2023
- Divisa: EUR

| Código | Ud | Descripción |
|---|---|---|
| 02104648CLG | u | Cabezal con soporte para filtro carbón block - de Culligan |
