# Tanque de seguridad 60l+2 dépositos 25l + 2 niveles mín + kits de aspiración - de Culligan

- Propiedad del archivo: CONSTRUNARIO
- Formato: FIEBDC-3/2012
- Programa: Construnario Versión 3.51
- Fecha de los precios: 22/11/2023
- Divisa: EUR

| Código | Ud | Descripción |
|---|---|---|
| 00762463CLG | u | Tanque de seguridad 60l+2 dépositos 25l + 2 niveles mín + kits de aspiración - de Culligan |
