# Llave para perfil de bajo de la puerta de tirón - de Eclisse

- Propiedad del archivo: CONSTRUNARIO
- Formato: FIEBDC-3/2012
- Programa: Construnario Versión 3.51
- Fecha de los precios: 31/05/2019
- Divisa: EUR

| Código | Ud | Descripción |
|---|---|---|
| OCPS | u | Llave para perfil de bajo de la puerta de tirón - de Eclisse |
