# Unilateral - Cartón yeso - estándar - 175 mm - estructuras 2x75 mm - asiento interior 54 mm (900+900x2020 mm) - de Eclisse

- Propiedad del archivo: CONSTRUNARIO
- Formato: FIEBDC-3/2012
- Programa: Construnario Versión 3.51
- Fecha de los precios: 31/05/2019
- Divisa: EUR

| Código | Ud | Descripción |
|---|---|---|
| EUC090DA | u | Unilateral - Cartón yeso - estándar - 175 mm - estructuras 2x75 mm - asiento interior 54 mm (900+900x2020 mm) - de Eclisse |
