# Unilateral - Enlucido - fuera medida - 200 mm - ladrillo 80+80 - asiento interior 72 (600+600x1000÷2600 mm) - de Eclisse

- Propiedad del archivo: CONSTRUNARIO
- Formato: FIEBDC-3/2012
- Programa: Construnario Versión 3.51
- Fecha de los precios: 31/05/2019
- Divisa: EUR

| Código | Ud | Descripción |
|---|---|---|
| EUFM_60 | u | Unilateral - Enlucido - fuera medida - 200 mm - ladrillo 80+80 - asiento interior 72 (600+600x1000÷2600 mm) - de Eclisse |
