# Calzo tapa, cierre deslizante de Jombar Termoplásticos. - de Jombar

- Propiedad del archivo: CONSTRUNARIO
- Formato: FIEBDC-3/2012
- Programa: Construnario Versión 3.51
- Fecha de los precios: 07/07/2016
- Divisa: EUR

**ATCTCD016016010** u Calzo tapa, cierre deslizante de Jombar Termoplásticos. - de Jombar
- Calzo tapa, cierre deslizante 160x160x10 mm. - Precio a consultar.
