# Schlüter®-DILEX-EKSB - Perfil de movimiento, acero inox. V2A, 2, 5m x 2, 5mm, gris medium

- Propiedad del archivo: CONSTRUNARIO
- Formato: FIEBDC-3/2012
- Programa: Construnario Versión 3.51
- Fecha de los precios: 28/10/2022
- Divisa: EUR

| Código | Ud | Descripción | Precio |
|---|---|---|---|
| EKSB25PG | u | Schlüter®-DILEX-EKSB - Perfil de movimiento, acero inox. V2A, 2, 5m x 2, 5mm, gris medium | 25.57 |
