# Schlüter®-RONDEC-STEP-CT/I 90° - Ángulo interno 90°, 10mm, al. anodizado mate natural

- Propiedad del archivo: CONSTRUNARIO
- Formato: FIEBDC-3/2012
- Programa: Construnario Versión 3.51
- Fecha de los precios: 28/10/2022
- Divisa: EUR

| Código | Ud | Descripción | Precio |
|---|---|---|---|
| PSLUI90RC100AE39 | u | Schlüter®-RONDEC-STEP-CT/I 90° - Ángulo interno 90°, 10mm, al. anodizado mate natural | 25.05 |
