# Schlüter-DILEX-HKU36/EK - Tapón PVC

- Propiedad del archivo: CONSTRUNARIO
- Formato: FIEBDC-3/2012
- Programa: Construnario Versión 3.51
- Fecha de los precios: 28/10/2022
- Divisa: EUR

| Código | Ud | Descripción | Precio |
|---|---|---|---|
| EKHKUR36E | u | Schlüter-DILEX-HKU36/EK - Tapón PVC | 3.36 |
