# Schlüter®-DILEX-AHK/EK - Tapón, cromo brillante

- Propiedad del archivo: CONSTRUNARIO
- Formato: FIEBDC-3/2012
- Programa: Construnario Versión 3.51
- Fecha de los precios: 28/10/2022
- Divisa: EUR

| Código | Ud | Descripción | Precio |
|---|---|---|---|
| EAHK1SACG | u | Schlüter®-DILEX-AHK/EK - Tapón, cromo brillante | 13.89 |
