# Schlüter®-LIPROTEC-WSD - Difusor, iiluminación directa, 1, 5 m

- Propiedad del archivo: CONSTRUNARIO
- Formato: FIEBDC-3/2012
- Programa: Construnario Versión 3.51
- Fecha de los precios: 28/10/2022
- Divisa: EUR

| Código | Ud | Descripción | Precio |
|---|---|---|---|
| PSLULTWSD20150 | m | Schlüter®-LIPROTEC-WSD - Difusor, iiluminación directa, 1, 5 m | 19.12 |
