# Schlüter®-LIPROTEC-ZKL - Regleta 5 conexiones (paquete 10 ud.)

- Propiedad del archivo: CONSTRUNARIO
- Formato: FIEBDC-3/2012
- Programa: Construnario Versión 3.51
- Fecha de los precios: 28/10/2022
- Divisa: EUR

| Código | Ud | Descripción | Precio |
|---|---|---|---|
| PSLULTZKL5A | u | Schlüter®-LIPROTEC-ZKL - Regleta 5 conexiones (paquete 10 ud.) | 46.50 |
