# Kit - Rejilla y marco diseño 1, ac. inox. bronceado c/tornillos 10x10cm, desagüe DN 50

- Propiedad del archivo: CONSTRUNARIO
- Formato: FIEBDC-3/2012
- Programa: Construnario Versión 3.51
- Fecha de los precios: 28/10/2022
- Divisa: EUR
- Código: schluter-sys (01/11/2022)

**PSLUPSLUKIT15.4_DN** u Kit - Rejilla y marco diseño 1, ac. inox. bronceado c/tornillos 10x10cm, desagüe DN 50

| Código | Ud | Descripción | Rendimiento | Precio | Importe |
|---|---|---|---|---|---|
| PSLUKDR10EOBD1S | u | Schlüter®-KERDI-DRAIN - Set rejilla c/marco+tornillos, diseño 1, p/desagüe hor., 10x10cm, , acero inox. bron. pul. aceite (material) | 1.000 | 73.91 | 73.91 |
| PSLUKDBV50ASLVB | u | Schlüter®-KERDI-DRAIN - Set de desagüe vertical DN 50 sin sifón (material) | 1.000 | 209.19 | 209.19 |
|  |  | Costes directos |  |  | 283.10 |

## Recursos

**PSLUKDR10EOBD1S** u Schlüter®-KERDI-DRAIN - Set rejilla c/marco+tornillos
Código EAN: 4011832134241

**PSLUKDBV50ASLVB** u Schlüter®-KERDI-DRAIN - Set de desagüe vertical DN 50 sin sifón
Código EAN: 4011832146992
