# Schlüter®-KERDI-DRAIN-KD 10 SF - Filtro,

- Propiedad del archivo: CONSTRUNARIO
- Formato: FIEBDC-3/2012
- Programa: Construnario Versión 3.51
- Fecha de los precios: 28/10/2022
- Divisa: EUR

**PSLUKD10SF** u Schlüter®-KERDI-DRAIN-KD 10 SF - Filtro,
Precio: 10.07
Schlüter®-KERDI-DRAIN-KD 10 SF es un filtro que facilita la limpieza de los desagües. Código EAN: 4011832083341
