# Schlüter®-KERDI-DRAIN-BS - Elemento de protección contra incendios

- Propiedad del archivo: CONSTRUNARIO
- Formato: FIEBDC-3/2012
- Programa: Construnario Versión 3.51
- Fecha de los precios: 28/10/2022
- Divisa: EUR

| Código | Ud | Descripción | Precio |
|---|---|---|---|
| PSLUKDBS | u | Schlüter®-KERDI-DRAIN-BS - Elemento de protección contra incendios | 115.60 |
