# Schlüter®-BARA-RK/E 90° - Ángulo externo 90°, 65mm, marrón oscuro RAL8019

- Propiedad del archivo: CONSTRUNARIO
- Formato: FIEBDC-3/2012
- Programa: Construnario Versión 3.51
- Fecha de los precios: 28/10/2022
- Divisa: EUR

| Código | Ud | Descripción | Precio |
|---|---|---|---|
| E90RK65SB | u | Schlüter®-BARA-RK/E 90° - Ángulo externo 90°, 65mm, marrón oscuro RAL8019 | 34.53 |
