# Schlüter®-BARA-RAP/V - Empalme, al. lacado, 90mm, gris medium

- Propiedad del archivo: CONSTRUNARIO
- Formato: FIEBDC-3/2012
- Programa: Construnario Versión 3.51
- Fecha de los precios: 28/10/2022
- Divisa: EUR

| Código | Ud | Descripción | Precio |
|---|---|---|---|
| PSLUVRAP90PG | u | Schlüter®-BARA-RAP/V - Empalme, al. lacado, 90mm, gris medium | 6.08 |
