# Schlüter®-BARIN-SR AC - Juego de tapas p/extremos, al. lacado, gris medium

- Propiedad del archivo: CONSTRUNARIO
- Formato: FIEBDC-3/2012
- Programa: Construnario Versión 3.51
- Fecha de los precios: 28/10/2022
- Divisa: EUR

**BSR4E2PG** u Schlüter®-BARIN-SR AC - Juego de tapas p/extremos, al. lacado, gris medium
Precio: 26.07
2 tapas de los extremos Código EAN: 4011832039317
