# Kit de herrajes para puerta de una hoja, referencia 38111 de Scrigno. Luz de paso: 900x2100 mm

- Propiedad del archivo: CONSTRUNARIO
- Formato: FIEBDC-3/2012
- Programa: Construnario Versión 3.51
- Fecha de los precios: 11/12/2020
- Divisa: EUR

| Código | Ud | Descripción | Precio |
|---|---|---|---|
| SCR38111 | u | Kit de herrajes para puerta de una hoja, referencia 38111 de Scrigno. Luz de paso: 900x2100 mm | 82.00 |
