# Tirador empotrado sin cerradura, referencia 32422 de Srccigno. Efecto acero satinado

- Propiedad del archivo: CONSTRUNARIO
- Formato: FIEBDC-3/2012
- Programa: Construnario Versión 3.51
- Fecha de los precios: 19/03/2021
- Divisa: EUR

| Código | Ud | Descripción | Precio |
|---|---|---|---|
| 32422SCR | u | Tirador empotrado sin cerradura, referencia 32422 de Srccigno. Efecto acero satinado | 105.00 |
