# Caldereta sifónica, referencia 1230 de Matriplast. Rejilla 150x150

- Propiedad del archivo: CONSTRUNARIO
- Formato: FIEBDC-3/2012
- Programa: Construnario Versión 3.51
- Fecha de los precios: 30/08/2023
- Divisa: EUR

**1230MAT** u Caldereta sifónica, referencia 1230 de Matriplast. Rejilla 150x150
•Extensible de salida vertical Para terrazas
