# Sifón de latón, referencia 2151 de Matriplast. 1¼ x 250

- Propiedad del archivo: CONSTRUNARIO
- Formato: FIEBDC-3/2012
- Programa: Construnario Versión 3.51
- Fecha de los precios: 30/08/2023
- Divisa: EUR

**2151MAT** u Sifón de latón, referencia 2151 de Matriplast. 1¼ x 250
• Extensible •Alargadera 250 y 350 mm con plafón •Latón cromado
