# Galindo - barra Tekno con accesorios Ovo - Kit de ducha de Griferías Galindo

- Propiedad del archivo: CONSTRUNARIO
- Formato: FIEBDC-3/2012
- Programa: Construnario Versión 3.51
- Fecha de los precios: 08/11/2018
- Divisa: EUR

**367400GGA** u Galindo - barra Tekno con accesorios Ovo - Kit de ducha de Griferías Galindo
Características Barra Tekno con accesorios Ovo.
