# Galindo - maneral de ducha Ø25 - Accesorios de carbono de Griferías Galindo

- Propiedad del archivo: CONSTRUNARIO
- Formato: FIEBDC-3/2012
- Programa: Construnario Versión 3.51
- Fecha de los precios: 08/11/2018
- Divisa: EUR

**6950CGGA** u Galindo - maneral de ducha Ø25 - Accesorios de carbono de Griferías Galindo
Características Maneral de ducha carbono Ø25 mm.
