# Servo-motor 2 puntos on/off, referencia 3165 de Ecoforest - de Ecoforest

- Propiedad del archivo: CONSTRUNARIO
- Formato: FIEBDC-3/2012
- Programa: Construnario Versión 3.51
- Fecha de los precios: 28/02/2024
- Divisa: EUR

| Código | Ud | Descripción | Precio |
|---|---|---|---|
| 3165_ECO | u | Servo-motor 2 puntos on/off, referencia 3165 de Ecoforest - de Ecoforest | 230.00 |
