# Contador trifásico CEM C20, referencia 43100 de Ecoforest. Instalaciones de menos de 60A - de Ecoforest

- Propiedad del archivo: CONSTRUNARIO
- Formato: FIEBDC-3/2012
- Programa: Construnario Versión 3.51
- Fecha de los precios: 28/02/2024
- Divisa: EUR

| Código | Ud | Descripción | Precio |
|---|---|---|---|
| 43100_ECO | u | Contador trifásico CEM C20, referencia 43100 de Ecoforest. Instalaciones de menos de 60A - de Ecoforest | 240.00 |
