# Caja IP66, referencia OSIDEHE de Advantronic. Para protección de emisor OSE

- Propiedad del archivo: CONSTRUNARIO
- Formato: FIEBDC-3/2012
- Programa: Construnario Versión 3.51
- Fecha de los precios: 25/10/2022
- Divisa: EUR

**91070080** u Caja IP66, referencia OSIDEHE de Advantronic. Para protección de emisor OSE
Caja IP66 para protección de emisor OSE.
