# Repuesto de batería alcalina para emisor, referencia OSERBA de Advantronic

- Propiedad del archivo: CONSTRUNARIO
- Formato: FIEBDC-3/2012
- Programa: Construnario Versión 3.51
- Fecha de los precios: 25/10/2022
- Divisa: EUR

**91070140** u Repuesto de batería alcalina para emisor, referencia OSERBA de Advantronic
Repuesto de batería alcalina para emisor.
