# Curva coaxial 90º Ø 60/100 mm de Ferroli

- Propiedad del archivo: CONSTRUNARIO
- Formato: FIEBDC-3/2012
- Programa: Construnario Versión 3.51
- Fecha de los precios: 27/01/2023
- Divisa: EUR

| Código | Ud | Descripción |
|---|---|---|
| 041097X0 | u | Curva coaxial 90º Ø 60/100 mm de Ferroli |
