# Resistencia antihielo evaporador, FA de Ferroli

- Propiedad del archivo: CONSTRUNARIO
- Formato: FIEBDC-3/2012
- Programa: Construnario Versión 3.51
- Fecha de los precios: 27/01/2023
- Divisa: EUR

**FA_FER** u Resistencia antihielo evaporador, FA de Ferroli
Resistencia antihielo evaporador. Con la intervención del termostato.
