# Sellador epoxi bicomponente altamente decorativo p/juntas 2-20 mm SikaCeram® EpoxyGrout

- Propiedad del archivo: CONSTRUNARIO
- Formato: FIEBDC-3/2012
- Programa: Construnario Versión 3.51
- Fecha de los precios: 06/03/2024
- Divisa: EUR

| Código | Ud | Descripción |
|---|---|---|
| C0901SIK_081123 | kg | Sellador epoxi bicomponente altamente decorativo p/juntas 2-20 mm SikaCeram® EpoxyGrout |
